# ARV AM Freienhufen Instandetzung Fahrbahnschäden 2026-28
Angebotsaufforderung (GAEB 90, DA83)
Vergabenummer: NOO-2025-0087
Eröffnung: 16.04.25 09:00
Ende der Zuschlagsfrist: 19.05.25
Währung: EUR
Auftraggeber: Bundesrepublik Deutschland vertreten durch

## ARV AM Freienhufen 2026-28
Datum: 09.03.26

### Abschnitt 00 Sanierungsleistungen

#### Unterabschnitt 00.00 Baubegleitende Leistung

**00.00.0001 Zulage Mindermengen**
Zulage Mindermengen bei einem vom AG geforderten Abruf
einer Tagesleistung kleiner 40 m².
Alle Aufwendungen (Lohn- und Materialkosten) sind in
den EP dieser Position einzurechnen und werden nicht
gesondert vergütet.
Menge: 10,000 St

**00.00.0002 Havariepauschale**
Havariepauschale als Zulage zur Baustelleneinrichtung
bei einem vom AG geforderten Einsatz, werktags,
innerhalb 12 h ab Auslöse durch die AM.
Alle Mehraufwendungen eines Havarieeinsatzes
(Lohn- und Materialkosten) sind in den EP dieser
Position einzurechnen und werden nicht gesondert
vergütet.
Durchführung dieser Leistung nur in Abstimmung mit AG.
Menge: 3,000 St

**00.00.0003 Abrückpauschale 3 h**
Abrückpauschale
durch den AG verursachte Arbeitsunterbrechungen bei
einer Arbeitsleistung je Arbeitstag bis 3 Stunden.
Baustelle einschl. Verkehrssicherung komplett beräumen.
Nur auf Anforderung des AG.
Menge: 1,000 St

**00.00.0004 Abrückpauschale 6 h**
Abrückpauschale
durch den AG verursachte Arbeitsunterbrechungen bei
einer Arbeitsleistung je Arbeitstag bis 6 Stunden.
Baustelle einschl. Verkehrssicherung komplett beräumen.
Nur auf Anforderung des AG.
Menge: 1,000 St

#### Unterabschnitt 00.01 Verkehrssicherung

*Hinweis*
Nur in Abstimmung mit AG
Die Regelungen gemäß ARS 5.2 (z. B. Längsabstand) sind
entsprechend einzuhalten und einzukalkulieren.

**00.01.0001 Verk.zeichenplan kür.D. erstellen**
Verkehrszeichenpläne  in Anlehnung an Regelpläne
DIII+DIV und Musterplan (siehe Anlage -
"Verkehrszeichenplan an Anschlussstellen") durch den AN
erstellen und verkehrsrechtliche Anordnung beantragen,
einschließlich erforderlicher Gebühren für die
Beantragung.
Bestätigten Verkehrszeichenplan der Bauüberwachung
übergeben.
Ergänzungen bzw. Anpassungen den örtlichen
Gegebenheiten vornehmen.
- Verkehrszeichenpläne 2-fach erstellen
Menge: 10,000 St

**00.01.0002 Verk.sich. kürzerer Dauer durchf.*Stat. Arbeitsst.*B. Tageslicht**
StL-Nr. 216105132919019
Verkehrssicherung an Arbeitsstellen von kürzerer Dauer
aufstellen, beseitigen, vorhalten, warten und betreiben. Vorübergehende Sicherungsmaßnahmen durchführen.
Nach RSA, Regelplan ' bzw. nach aktuellen Fassung der
ARS -
Regelpläne D III/ 1 l+r.
Position gilt auch für das Unterhalten und Weiterrücken
der Verkehrssicherung innerhalb des Sperrbereiches je
Regelplan.
Es ist der Punkt 3.1 der Baubeschreibung zu
berücksichtigen.
Wenn Warnschwellen vom AG gefordert werden, dann werden
diese gesondert vergütet.
Für die ständige Unterhaltung wird ein ununterbrochener
Bereitschaftsdienst eingerichtet'
Für stationäre Arbeitsstelle.
Länge der Verkehrsführung 'max. Arbeitsstellenbereich
2.000 m  '
Bei Tageslicht.
Fahrbare Absperrtafel 'mit Blinkpfeil Z 616 große
Ausführung '
Menge: 35,000 St
Zuordnung: 105

**00.01.0003 Verk.sich. kürzerer Dauer durchf.*Stat. Arbeitsst.*B. Tageslicht**
StL-Nr. 216105132919019
Verkehrssicherung an Arbeitsstellen von kürzerer Dauer
aufstellen, beseitigen, vorhalten, warten und betreiben. Vorübergehende Sicherungsmaßnahmen durchführen.
Nach RSA, Regelplan 'bzw. nach aktuellen Fassung der
ARS -
Regelplan D III/ 2.
Position gilt auch für das Unterhalten und Weiterrücken
der Verkehrssicherung innerhalb des Sperrbereiches je
Regelplan.
Es ist der Punkt 3.1 der Baubeschreibung zu
berücksichtigen.
Wenn Warnschwellen vom AG gefordert werden, dann werden
diese gesondert vergütet.
Für die ständige Unterhaltung wird ein ununterbrochener
Bereitschaftsdienst eingerichtet.  '
Für stationäre Arbeitsstelle.
Länge der Verkehrsführung 'max. Arbeitsstellenbereich
2.000 m'
Bei Tageslicht.
Fahrbare Absperrtafel 'mit Blinkpfeil Z 616 große
Ausführung '
Menge: 10,000 St
Zuordnung: 105

**00.01.0004 Verk.sich. kürzerer Dauer durchf.*Stat. Arbeitsst.*B. Dunkelheit**
StL-Nr. 216105132919029
Verkehrssicherung an Arbeitsstellen von kürzerer Dauer
aufstellen, beseitigen, vorhalten, warten und betreiben. Vorübergehende Sicherungsmaßnahmen durchführen.
Nach RSA, Regelplan 'bzw. nach aktuellen Fassung der
ARS 17/2009  -
Regelpläne DIV/1l oder DIV/1r .
Position gilt auch für das Unterhalten und Weiterrücken
der Verkehrssicherung innerhalb des Sperrbereiches je
Regelplan.
Es ist der Punkt 3.1 der Baubeschreibung zu
berücksichtigen.
Wenn Warnschwellen vom AG gefordert werden, dann werden
diese gesondert vergütet.
Für die ständige Unterhaltung wird ein ununterbrochener
Bereitschaftsdienst eingerichtet.  '
Für stationäre Arbeitsstelle.
Länge der Verkehrsführung 'max. Arbeitsstellenbereich
2.000 m'
Bei Dunkelheit.
Fahrbare Absperrtafel 'mit Blinkpfeil Z 616 große
Ausführung '
Menge: 5,000 St
Zuordnung: 105

**00.01.0005 Verk.sich. kürzerer Dauer durchf.*stat. Arbeitsst.*bei Dunkelheit**
StL-Nr. 22110513590190200
Verkehrssicherung an Arbeitsstellen von kürzerer Dauer
betriebsfertig aufbauen, vorhalten, warten, instand
setzen, betreiben und abbauen. Vorübergehende Verkehrssicherungsmaßnahmen durchführen.
Nach RSA, Regelplan 'bzw. nach aktuellen Fassung der
ARS 17/2009  -
Regelpläne DIV/1l modifiziert bei zweispurigen
Autobahnen.
Position gilt auch für das Unterhalten und Weiterrücken
der Verkehrssicherung innerhalb des Sperrbereiches je
Regelplan.
Es ist der Punkt 3.1 der Baubeschreibung zu
berücksichtigen.
Wenn Warnschwellen vom AG gefordert werden, dann werden
diese gesondert vergütet.
Für die ständige Unterhaltung wird ein ununterbrochener
Bereitschaftsdienst eingerichtet. '
Für stationäre Arbeitsstelle.
Länge des Arbeitsbereiches 'Von Anschlusstelle zu
Anschlusstelle '
Bei Dunkelheit.
Menge: 5,000 St
Zuordnung: 105

**00.01.0006 Verk.sich. kürzerer Dauer durchf.*Stat. Arbeitsst.*B. Dunkelheit**
Verkehrssicherung an Arbeitsstellen von kürzerer Dauer
aufstellen, beseitigen, vorhalten, warten und betreiben. Vorübergehende Sicherungsmaßnahmen durchführen.
Nach RSA, Regelplan 'bzw. nach aktuellen Fassung der
ARS 17/2009  -
Regelpläne DIII/2 mod bei zweispurigen Autobahnen.
Position gilt auch für das Unterhalten und Weiterrücken
der Verkehrssicherung innerhalb des Sperrbereiches je
Regelplan.
Es ist der Punkt 3.1 der Baubeschreibung zu
berücksichtigen.
Wenn Warnschwellen vom AG gefordert werden, dann werden
diese gesondert vergütet.
Für die ständige Unterhaltung wird ein ununterbrochener
Bereitschaftsdienst eingerichtet.  '
Für stationäre Arbeitsstelle.
Länge der Verkehrsführung 'max. Arbeitsstellenbereich
2.000 m'
Bei Dunkelheit.
Fahrbare Absperrtafel 'mit Blinkpfeil Z 616 große
Ausführung '
Menge: 20,000 St

*Hinweis*
In Ergänzung zu Regelplänen,
folgende Position bezieht sich auf Verkehrszeichenplan
in Anschlussstellen (z.B.  Ausfahrten, Parkplätze,
Rastanlagen)

**00.01.0007 Verk.sich. kürzerer Dauer durchf.**
Verkehrssicherung an Arbeitsstellen von kürzerer Dauer
für den Bereich von Anschlussstellen aufstellen,
beseitigen, vorhalten, warten und betreiben.
Vorübergehende Sicherungsmaßnahmen zum Einrichten und
Räumen durchführen.
Vorhandene Verkehrsschilder nach VAO des AG
berührungsfrei auskreuzen und wieder in Kraft setzen.
Verkehrsschilder der Größe 3, Retroreflektierend mit
Folie der Bauart Typ RA2 mit  Aufstellvorrichtung nach
stat. Erfordernissen und Wahl des AN aufstellen.
Verkehrszeichen paarweise als Geschwindigkeitstrichter
ausgehend von:
- 60km/h auf 40km/h (Z274-60, Z274-40),
- Z123 (Baustelle),
- Z205 (Vorfahrt gewähren),
- Z1004-32 (Stop in 100m),
- 206 (Halt) aufstellen.
Herstellen der Haltelinie und Blockmarkierung aus
gelber Markierung sowie Auskreuzen der weißen
Markierung.
Zusätzlich Verkehrsschild "verkürzte Ausfahrt"
bereithalten.
Für die ständige Unterhaltung wird ein ununterbrochener
Bereitschaftsdienst eingerichtet.
Bei Tageslicht.
Menge: 10,000 St

**00.01.0008 Zulage zu Pos. vor NA**
Zulage zu Pos. vor,
hier Verkehrssicherung an Arbeitsstellen von kürzerer
Dauer für den Bereich von Anschlussstellen für die
Nachtabeit mit Baustellenbeleuchtung bei Dunkelheit.
Menge: 2,000 St

*Hinweis*
Nur in Abstimmung mit AG
Zusätzlich zu Regel- bzw Verkehrszeichenplänen.

**00.01.0009 Absperrt.gr.Ausf.aufstellen Typ RA2**
Absperrgerät oder Warneinrichtung aufstellen und beseitigen, für die Bauzeit vorhalten, warten und betreiben.
Vorübergehende Sicherungsmaßnahmen durchführen.
Position gilt auch für das Weiterrücken der
Absperrtafel
innerhalb des max. Sperrbereiches.
Fahrbare Absperrtafel Z 616 große Ausführung mit Zug-
oder Sicherungsfahrzeug  7,49 t zulässiges
Gesamtgewicht.
Mit retroreflektierender Folie mind.
Retroreflexionsklasse RA2, Aufbau 2.
Energieversorgung ' nach Wahl des AN '
Menge: 10,000 St

*Hinweis*
Nur in Abstimmung mit AG
Zusätzlich zu Regel- bzw Verkehrszeichenplänen.

**00.01.0010 Zulage zur Pos.vor NA Fb.Absperrt.**
Zulage zur Pos. vor
Fahrbare Absperrtafel Z 616 große Ausführung,
Nachtarbeit.
Menge: 2,000 St

*Hinweis*
Nur in Abstimmung mit AG
Zusätzlich zu Regel- bzw Verkehrszeichenplänen.

**00.01.0011 LED-Hänger aufstellen**
Absperrgerät oder Warneinrichtung aufstellen und beseitigen, für die Bauzeit vorhalten, warten und betreiben.
Vorübergehende Sicherungsmaßnahmen durchführen.
Position gilt auch für das Weiterrücken des LED-Hängers

innerhalb des max. Sperrbereiches.
Sicherung durch ' LED-Hänger mit dynamischer
Leuchtanzeige. '
Menge: 10,000 St

*Hinweis*
Nur in Abstimmung mit AG
Zusätzlich zu Regel- bzw Verkehrszeichenplänen.

**00.01.0012 Zulage zur Pos. vor NA LEDHänger**
Zulage zur Pos. vor
Sicherung mit LED-Hänger, Nachtarbeit.
Menge: 2,000 St

**00.01.0013 Verkehrsschild aufstellen Ronde,Dreie.Quad.*Größe 3*Aufstv. Wahl AN**
StL-Nr. 21610520201209200
Verkehrsschild aufstellen und beseitigen, für die Bauzeit vorhalten und warten. Aufstellvorrichtung nach
stat. Erfordernissen. Vorübergehende Sicherungsmaßnahmen durchführen. 70 v.H. des Preises werden nach Aufstellen, der Rest nach Beseitigen vergütet.
Verkehrsschild = Ronde, Dreieck, Quadrat.
Größe 3.
Retroreflektierend mit Folie 'mind. Klasse RA2, Aufbau
2 '
Aufstellvorrichtung nach Wahl des AN aufstellen.
Menge: 25,000 St

**00.01.0014 V-Schild+Z-Schild aufstellen Retroreflkt.Kl.RA2 Aufstv. Wahl AN**
Verkehrsschild aufstellen und beseitigen, für die Bauzeit vorhalten und warten. Aufstellvorrichtung nach
stat. Erfordernissen. Vorübergehende
Sicherungsmaßnahmen durchführen.
Verkehrsschild 'Z124 (Stau) / Z123 (Baustelle)  4 km
und ggf. 6 km vor Arbeitsstelle oder Z124 (Stau) / ZZ
"4 km" und Z124 (Stau) / ZZ "2 km '
Größe 3.
Kombination = 1 Verkehrsschilder und 1 Zusatzschild.
Retroreflektierend mit Folie mind. Klasse RA2, Aufbau
2.
Aufstellvorrichtung nach Wahl des AN aufstellen.
Menge: 15,000 St

**00.01.0015 Absperrg.o.Warneinricht. aufstellen**
StL-Nr. 21610540299000000
Absperrgerät oder Warneinrichtung aufstellen und beseitigen, für die Bauzeit vorhalten, warten und betreiben.
Vorübergehende Sicherungsmaßnahmen durchführen. 70 v.H.
des Preises werden nach Aufstellen, der Rest nach Be-
seitigen vergütet.
Sicherung durch 'Warnschwellen, gemäß den Regelplänen D
III /1r;  D III /3 BAST geprüft
3 Stück a 3 m Abstand '
Menge: 8,000 St

**00.01.0016 Absperrg.o.Warneinricht. aufstellen Leitbake einseitg**
StL-Nr. 21610540201990000
Absperrgerät oder Warneinrichtung aufstellen und beseitigen, für die Bauzeit vorhalten, warten und betreiben.
Vorübergehende Sicherungsmaßnahmen durchführen. 70 v.H.
des Preises werden nach Aufstellen, der Rest nach Be-
seitigen vergütet.
Leitbake Größe 1000x250 mm einseitig.
Mit Folie ' retroreflektierender Folie der
Rückstrahlklasse RA2 Aufbau 2,
incl. Fußplatte'
Menge: 100,000 St

**00.01.0017 Absperrg.o.Warneinricht. aufstellen Leitbake beidseit**
StL-Nr. 21610540202990000
Absperrgerät oder Warneinrichtung aufstellen und beseitigen, für die Bauzeit vorhalten, warten und betreiben.
Vorübergehende Sicherungsmaßnahmen durchführen. 70 v.H.
des Preises werden nach Aufstellen, der Rest nach Be-
seitigen vergütet.
Leitbake Größe 1000x250 mm beidseitig.
Mit Folie ' retroreflektierender Folie der
Rückstrahlklasse RA2 Aufbau 2,
incl. Fußplatte '
Menge: 60,000 St

#### Unterabschnitt 00.02 Asphaltdecke

*Hinweis*
Ist aufgrund der Beschaffenheit der zu fräsenden
Oberfläche (Ausmagerung, etc.) ein Kantenausbrechen zu
erwarten, so ist verbleibende Fläche vor dem Fräsen in
gesonderten Schnitt geradlinig einzuschnieden, in
Abstimmung AG

**00.02.0001 Asphaltbefestigung trennen**
StL-Nr. 2161130399099
Asphaltbefestigung geradlinig trennen.
Trennen 'durch Schneiden, im Nassschnittverfahren '
Dicke der Asphaltbefestigung 'über 3 bis 12 cm,
Anfallendes Material von der Baustelle entfernen und
einer Verwertung nach Wahl des AN zuführen und Flächen
nachreinigen.
Schadstellenflickung '
Menge: 200,000 m

**00.02.0002 Zulage zur Pos. vor NA**
Zulage zur Pos. vor,
Asphaltbefestigung geradlinig trennen, Nachtarbeit.
Menge: 40,000 m

**00.02.0003 Asphalt fräsen ADS Fräsasph. verw.*Unebenh. 4 mm**
StL-Nr. 21611300619909011
Asphalt fräsen und Fräsgut aufnehmen. Anschlusskante
geradlinig auf Frästiefe herstellen.
Asphaltdeckschicht.
Asphaltschicht 'Asphaltbeton und Splittmastixsaphalt '
Frästiefe ' über 2,5 bis 5,0 cm'
Fläche 'Schadstellenflickung in Fahrbahn und
Nebenflächen
mit einer Größe der Teilflächen von über 0,3 bis 45,0
m²  '
Fräsasphalt der Verwertung nach Wahl des AN zuführen.
Unebenheiten der gefrästen Fläche höchstens 4 mm innerhalb einer 4,00 m langen Messstrecke in Längs- und Qu-
errichtung.
Menge: 1000,000 m2

**00.02.0004 Zulage zur Pos. vor NA**
Zulage zur Pos.vor,
Asphaltdecke fräsen, Nachtarbeit.
Menge: 200,000 m2

**00.02.0005 Asphalt fräsen ABS*Fräsasph. verw. Unebenh. 4 mm**
StL-Nr. 21611300620909011
Asphalt fräsen und Fräsgut aufnehmen. Anschlusskante
geradlinig auf Frästiefe herstellen.
Asphaltbinderschicht.
Frästiefe 'über 4,0 bis 12,0 cm '
Fläche 'Schadstellenflickung in Teilflächen mit einer
Größe von über 0,5 bis 20,0 m² .
Durchführung dieser Leistung nur in Abstimmung mit AG.
'
Fräsasphalt der Verwertung nach Wahl des AN zuführen.
Unebenheiten der gefrästen Fläche höchstens 4 mm innerhalb einer 4,00 m langen Messstrecke in Längs- und Qu-
errichtung.
Menge: 500,000 m2

**00.02.0006 Zulage zur Pos. vor NA**
Zulage zur Pos.vor,
Asphaltbinder fräsen, Nachtarbeit.
Menge: 100,000 m2

**00.02.0007 Asphalt fräsen ATS*Tiefe 8 - 10 cm*Fräsasph. verw. Unebenh. 4 mm**
StL-Nr. 21611300630609011
Asphalt fräsen und Fräsgut aufnehmen. Anschlusskante
geradlinig auf Frästiefe herstellen.
Asphalttragschicht.
Frästiefe über 8 bis 10 cm.
Fläche 'Schadstellenflickung in
Teilflächen mit einer Größe von über 0,5 bis 20,0 m² .
Durchführung dieser Leistung nur in Abstimmung mit AG '
Fräsasphalt der Verwertung nach Wahl des AN zuführen.
Unebenheiten der gefrästen Fläche höchstens 4 mm innerhalb einer 4,00 m langen Messstrecke in Längs- und Qu-
errichtung.
Menge: 50,000 m2

**00.02.0008 Zulage zur Pos. vor NA**
Zulage zur Pos.vor,
Asphalttragschicht, Nachtarbeit.
Menge: 10,000 m2

**00.02.0009 Unterlage reinigen gefr. Asphalt.*Einzelflächen**
StL-Nr. 2161130593020
Unterlage reinigen. Anfallendes Kehrgut der Verwertung
nach Wahl des AN zuführen.
Unterlage = gefräste Asphaltschicht.
Nicht zusammenhängende Teilflächen.
Menge: 1000,000 m2

**00.02.0010 Zulage zur Pos.vor, NA Unterlage reinigen**
Zulage zur Pos.vor,
Unterlage reinigen, Nachtarbeit.
Menge: 200,000 m2

**00.02.0011 Bitumenemulsion aufsprühen Manuell*C60BP4-S**
StL-Nr. 216113064992199
Bitumenemulsion zur Herstellung des Schichtenverbundes
aufsprühen.
Auf Verkehrsflächen 'der Belastungsklasse Bk 32 bis Bk
100  '
Unterlage 'frischer und gefräster Asphalt '
Ausführung in Teilflächen manuell.
Bindemittel = C60BP4-S.
Bindemittelmenge '250-350g/m² '
Vor Einbau 'der Asphalttrag- bzw. -binderschicht in
nicht zusammenhängenden  Teilflächen,
Schadstellenflickung '
Menge: 550,000 m2

**00.02.0012 Zulage zur Pos. vor NA**
Zulage zur Pos.vor,
Bitumenemulsion aufsprühen, Nachtarbeit.
Menge: 110,000 m2

**00.02.0013 Asphalttragsch. aus AC 22 T S herst*Schadstellen 50/70**
StL-Nr. 216113124921009
Asphalttragschicht aus Asphalttragschichtmischgut
AC 22 T S herstellen.
In Verkehrsflächen 'der Belastungsklasse Bk 32 bis Bk
100
Der Transport des Asphalttragschichtmischgut hat mit
thermoisolierten Fahrzeugen zu erfolgen.  '
Einbau in Schadstellen.
Bindemittel = 50/70.
Einbau 'von Hand lagenweise,
Schadstellenflickung in Teilflächen.
Die Abrechnung hat nach Aufmaß und Lieferschein zu
erfolgen.  '
Menge: 10,000 t

**00.02.0014 Zulage zur Pos. vor NA**
Zulage zur Pos.vor,
Asphalttragschicht herstellen, Nachtarbeit.
Menge: 2,000 t

**00.02.0015 Asphaltbindersch.a. AC 16 B S herst*Schadstellen 25/55-55 A*C 100/0 SZ 18**
StL-Nr. 21611322592111009
Asphaltbinderschicht aus Asphaltbinder AC 16 B S herstellen.
In Verkehrsflächen 'der Belastungsklasse Bk 32 bis Bk
100.
Der Transport des Asphaltbindermischgut hat mit
thermoisolierten Fahrzeugen zu erfolgen. '
Einbau in Schadstellen.
Bindemittel = 25/55-55 A.
Grobe Gesteinskörnung = Kategorie C 100/0.
Grobe Gesteinskörnung = Kategorie SZ 18.
Einbau ' von Hand lagenweise.
 Schadstellenflickung in Teilflächen.
 Die Abrechnung hat nach Aufmaß und Lieferschein zu
erfolgen.  '
Menge: 50,000 t
Zuordnung: 113

**00.02.0016 Zulage zur Pos. vor NA**
Zulage zur Pos.vor,
Asphaltbinderschicht herstellen, Nachtarbeit.
Menge: 10,000 t

**00.02.0017 Asphaltdecksch. aus MA 11 S herst.*Dicke 4 cm 20/30+vvZ*Ohne AG*Handeinbau**
Asphaltdeckschicht aus Gussasphalt MA 11 S herstellen.
In Verkehrsflächen 'der Belastungsklasse Bk 32 bis
Bk100, Schadstellenflickung in Teilflächen über 0,3 bis
45,0 m²
Der Transport des Asphaltdeckschichtmischgut hat mit
thermoisolierten Fahrzeugen zu erfolgen '
Einbaudicke = 4 cm einschließlich eingedrückter Ab-
streukörnung.
Bindemittel = 20/30
Gussasphalt ohne Verwendung von Asphaltgranulat.
Einbau von Hand
Menge: 1000,000 m2

**00.02.0018 Zulage zur Pos. vor NA**
Zulage zur Pos. vor,
Asphaltdeckschicht aus Gussasphalt MA 11 S herstellen,
Nachtarbeit.
Menge: 300,000 m2

*Hinweis*
Nachfolgende Positionen beziehen sich auf die
Einbauflächen
im Titel 01.04 Betondecke

**00.02.0019 ADS. aus MA 11 S herst.*Dicke 2x4cm 20/30+vvZ*Ohne AG*Handeinbau**
Asphaltdeckschicht aus Gussasphalt MA 11 S herstellen.
In Verkehrsflächen 'der Belastungsklasse Bk 32 bis Bk
100, Schadstellenflickung in Teilflächen über 0,3 bis
45,0 m²
Der Transport des Asphaltdeckschichtmischgut hat mit
thermoisolierten Fahrzeugen zu erfolgen '
Einbaudicke 2 x 4,0 cm einschließlich eingedrückter
Abstreukörnung, mehrlagig herstellen
Bindemittel = 20/30
Gussasphalt ohne Verwendung von Asphaltgranulat.
Einbau von Hand.
Menge: 2500,000 m2

**00.02.0020 Zulage zur Pos. vor NA**
Zulage zur Pos. vor,
Asphaltdeckschicht aus Gussasphalt MA 11 S herstellen
Einbaudicke 2 x 4,0 cm, mehrlagig einschließlich
eingedrücktem Abstreumaterial herstellen in
Nachtarbeit.
Menge: 500,000 m2

**00.02.0021 Zulage zu ADS. aus MA 11 S*4cm herstellen je 4cm MD**
Zulage zu Asphaltdeckschicht aus Gussasphalt MA 11 S
herstellen
Je Mehrdicke von 4,0 cm einschließlich eingedrücktem
Abstreumaterial.
Menge: 300,000 m2

**00.02.0022 Zulage zur Pos. vor NA**
Zulage zur Pos.vor
Je Mehrdicke von 4,0 cm Asphaltdeckschicht aus
Gussasphalt MA 11 S einschließlich eingedrücktem
Abstreumaterial herstellen in Nachtarbeit.
Menge: 60,000 m2

**00.02.0023 Liefern u. Verlegen von Asphaltbewehrung**
Liefern und Verlegen von Asphaltbewehrung aus
Glasgitter zur zeitlichen Verzögerung des
Durchschlagens vorhandener Risse aus der Betonunterlage
in die neue zweilagige Asphaltdeckschicht aus
Gussasphalt.
Der Einbau erfolgt zwischen 1. und 2. Lage der
Gussasphaltschicht.
Maschenweite max. 25mm x 25mm
Flächengewicht größer 200g/m²
Zugsteifigkeit mind. 50 x 50 kN/m
Menge: 2500,000 m2

**00.02.0024 Zulage zur Pos. vor NA**
Zulage zur Pos.vor
Liefern und Verlegen von Asphaltbewehrung aus
Glasgitter zur zeitlichen Verzögerung des
Durchschlagens vorhandener Risse aus der Betonunterlage
in die neue zweilagige Asphaltdeckschicht aus
Gussasphalt in Nachtarbeit
Menge: 500,000 m2

**00.02.0025 Gussasphaltoberfläche bearbeiten Bit.Abst.aufbr PSV (51)*Ungeb. verwert.**
StL-Nr. 216113668391001
Oberfläche der Gussasphaltschicht bearbeiten.
Grobe Gesteinskörnung, leicht bituminiert, auf die noch
heiße Oberfläche aufbringen.
Verfahren 'A, Lieferkörnung 2/5,
Abstreumenge 12 bis 15 kg/m²,
Schadstellenflickung in Teilfläche '
Grobe Gesteinskörnung = Kategorie PSV angegeben (51).
Erkaltete Asphaltdeckschicht aus Gussasphalt abkehren
und nicht gebundene und gelöste Abstreukörnungen der
Verwertung nach Wahl des AN zuführen.
Menge: 3500,000 m2

**00.02.0026 Zulage zur Pos. vor NA**
Zulage zur Pos. vor,
Oberfläche der Gussasphaltschicht bearbeiten,
Nachtarbeit.
Menge: 700,000 m2

**00.02.0027 Anschluss a. Fuge m. Fugenm. herst. Längs-/Querfuge*Deckschicht*Breite 10 mm Fugenmasse N 2**
StL-Nr. 216113913319101
Anschluss als Fuge mit Fugenmasse herstellen.
Längs- und Querfuge.
In der Asphaltdeckschicht ausbilden.
Fugenspalttiefe '25 mm
einschließlich aller erforderlichen Schneidarbeiten;
Anfallendes Material der Verwertung des AN zuführen. '
Fugenspaltbreite = 10 mm.
Mit heiß verarbeitbarer Fugenmasse Typ N 2, einschließlich zugehörigem und zuvor aufgetragenem Voranstrichmittel.
Menge: 5000,000 m

**00.02.0028 Zulage zur Pos. vor, Anschluss als**
Zulage zur Pos. vor,
Anschluss als Fuge, Nachtarbeit.
Menge: 1000,000 m

**00.02.0029 Anschluss a. Fuge m. Fugenm. herst. Querfuge*Deckschicht*Breite 15 mm Verf. mit Ufst.*Fugenmasse N2**
StL-Nr. 22311391221993201
Anschluss als Fuge mit Fugenmasse herstellen.
Querfuge.
In der Asphaltdeckschicht ausbilden.
Fugenspalttiefe '120mm'
Fugenspaltbreite = 15 mm.
Fugenspalt verfüllen in einer Lage mit Unterfüllstoff.
Mit heiß verarbeitbarer Fugenmasse Typ N2, einschließlich zugehörigem und zuvor aufgetragenem Voranstrichmittel.
Menge: 50,000 m
Zuordnung: 113

**00.02.0030 Zulage zur Pos. vor NA**
Zulage zur Pos. vor,
Anschluss als Fuge, Nachtarbeit.
Menge: 10,000 m

**00.02.0031 Asphalt feinfräsen ADS*Fräsasph. verw.**
StL-Nr. 21611300910909019
Asphalt feinfräsen und Fräsgut aufnehmen.
Asphaltdeckschicht.
Frästiefe '  bis 4,0 cm '
Fläche 'Schadstellenflickung in Fahrbahn und
Nebenflächen
mit einer Größe der Teilflächen von 2,0 bis 40,0 m² '
Fräsasphalt der Verwertung nach Wahl des AN zuführen.
Unebenheiten ' = partielles Planfräsen,
Schnittlinienabstand max. 8 mm '
Menge: 150,000 m2

**00.02.0032 Zulage zur Pos. vor,NA**
Zulage zur Pos. vor,
Asphalt feinfräsen, Nachtarbeit.
Menge: 30,000 m2

*Hinweis*
Die Anrechnung der Asphaltarbeiten (Binder,
Gussasphalt,etc.) erfolgt über den Unterabschnitt 01.03
Asphaltdecke . Teilweise sind Schadstellen mit
Kaltasphalt vorgeflickt, dies ist in EP
einzukalulieren.

#### Unterabschnitt 00.03 Betondecke

**00.03.0001 Betondecke schneiden Schlamm absaugen**
StL-Nr. 2151140099902
Betondecke schneiden.
In ' Schadstellenflickung in Teilflächen der Fahrbahn.
'
Dicke 'bis 8,0 cm '
Schneidschlamm absaugen und der Verwertung nach Wahl
des AN zuführen.
Menge: 200,000 m

**00.03.0002 Zulage zur Pos.vor NA**
Zulage zur Pos. vor,
Betondecke schneiden, Nachtarbeit.
Menge: 40,000 m

**00.03.0003 Geschädigte Betonfahrbahndecke fräsen, Fläche für Asphalteinbau vorbereiten**
Geschädigte Betonfahrbahndecke abfräsen oder mit
anderem geeigneten Verfahren abtragen,
Fräskanten nachschneiden, Anschlusskanten geradlinig
auf Frästiefe herstellen.
Betonschadstellen = Alkalischäden an Fugen u. ä.
Schadstellen teilweise mit Kaltasphalt vorgeflickt.
Lose Gesteinsmaterialien entfernen.
Frästiefe über 5,0 bis 8,0 cm,
Schadstellenflickung in Teilflächen, Einzelflächen über
0,3 bis 45,0 m².
Fräsgut aufnehmen und einer Verwertung nach Wahl des AN
zuführen.
Menge: 2500,000 m2

**00.03.0004 Zulage zur Pos. vor NA**
Zulage zur Pos. vor,
Geschädigte Betonfahrbahndecke abfräsen, Nachtarbeit.
Menge: 500,000 m2

**00.03.0005 Zulage*geschäd*BetonDS*fräs*4cm MD**
Zulage geschädigte Betonfahrbahndecke abfräsen
je weitere Mehrdicke von 4,0 cm.
Menge: 500,000 m2

**00.03.0006 Zulage zur Pos. vor NA**
Zulage zur Pos. vor,
Geschädigte Betonfahrbahndecke abfräsen
je weitere Mehrdicke von 4,0 cm,  Nachtarbeit.
Menge: 100,000 m2

**00.03.0007 Unterlage reinigen gefr. Betond.*Einzelflächen**
StL-Nr. 2161130594020
Unterlage reinigen. Anfallendes Kehrgut der Verwertung
nach Wahl des AN zuführen.
Unterlage = gefräste Betondecke.
Nicht zusammenhängende Teilflächen.
Menge: 2500,000 m2

**00.03.0008 Zulage zur Pos.vor, NA**
Zulage zur Pos.vor,
Unterlage reinigen, Nachtarbeit.
Menge: 500,000 m2

**00.03.0009 Fugeneinlage (BetonFB) aufnehm**
Vorhandene Fugeneinlage (Betonfahrbahn) aufnehmen,
vor dem Fräsen die Fugeneinlage im Schadensbereich
durch einen Trennschnitt lösen und mittels geeigneten
Werkzeug
ausbauen, laden und fachgerecht entsorgen.
Menge: 2000,000 m

**00.03.0010 Zulage zur Pos. vor NA**
Zulage zur Pos. vor
Vorhandene Fugeneinlage (Betonfahrbahn) aufnehmen,
Nachtarbeit.
Menge: 400,000 m

**00.03.0011 Riss aufweiten und verfüllen Über 5 bis 20 m*Tiefe 2,5 cm Breite 10 mm*N 2 verf.**
StL-Nr. 2151144112221
Riss in Betondecke durch Schneiden aufweiten und als
Fuge verfüllen. Schneidschlamm absaugen und der Verwertung nach Wahl des AN zuführen.
Einzellängen über 5,00 m bis 20,00 m.
Fugenspalttiefe = 2,5 cm.
Fugenspaltbreite = 10 mm.
Fugenspalt verfüllen mit heiß verarbeitbarer Fugenmasse
Typ N 2.
Menge: 200,000 m

*Hinweis*
Der Deckschichtausbau erfolgt über den Unterabschnitt
01.03 Asphalt- bzw. 01.04 Betondecke. Sämtliche Angaben
und Ausführungshinweise gem. Prüfbericht sind zu
beachten und in den EP der Pos. einzukalkulieren.

#### Unterabschnitt 00.04 Fahrbahnübergänge

**00.04.0001 Fahrbahnübergang herstellen**
Wasserundurchlässiger Fahrbahnübergang aus Asphalt
gemäß ZTV-ING Teil 8 Abschnitt 2 in Anlehnung an Bild
8.2.1 und
TL-BEL-FÜ  herstellen.
Einbau im Fahrbahnbereich am Übergang zwischen
Betondecke und Asphaltdecke.
Fugenmulde herstellen, Aufbruchgut aufnehmen und einer
Verwertung nach Wahl des AN zuführen.
Das Herstellen der Fugenmulde mit Begrenzungsschnitt
und Ausstemmen oder Ausfräsen wird unter Unterabschnitt
Asphaltdecke 02 bzw. Betondecke 03  gesondert vergütet.

Aufbruch bis auf festes Gefüge, Aufbruchtiefe von 12,0
cm bis 20,0 cm.
Breite:  50,0 cm,
Fugenmulde säubern und reinigen. Fugenspalt mit
Unterfüllstoff abdichten.
Einbau einer wasserundurchlässigen Dichtungsschicht aus
Asphaltdeckschicht Gussasphalt MA 11 S, Bindemittel =
25/55-55A, Einbaudicke = 4,0 cm herstellen. Der
Gussasphalt wird gesondert unter Unterabschnitt 02
Asphaltdecke vergütet.
Fahrbahnübergang entsprechend Zusammenstellung der
geprüften Fahrbahnübergänge aus Asphalt nach TL-BEL-FÜ
der BASt herstellen.
System'................................................
......' nach
Wahl AN.
Dicke des Fahrbahnüberganges von 8,0 cm bis 16,0 cm.
Die Ausführungsanweisungen des Herstellers des
Fahrbahnüberganges sind zu befolgen.
Abgerechnet wird nach Länge des Überganges in der
Achse, horizontal.
Menge: 60,000 m

**00.04.0002 Zulage zur Pos. vor NA**
Zulage zur Pos. vor,
Wasserundurchlässiger Fahrbahnübergang aus Asphalt
gemäß ZTV-ING Teil 8 Abschnitt 2 in Anlehnung an Bild
8.2.1 und
TL-BEL-FÜ  herstellen in Nachtarbeit.
Menge: 50,000 m

USt %: 19,00
